# ABS Safety -
Leistungsbeschreibung (GAEB DA XML 3.2, DA81)
Projekt: GAEB
Währung: EUR
Vergabeart: Beschränkte Ausschreibung
Erstellt mit: 25.01.2024

## 00ka www.absturzsicherungen.de

### 01 Steigtechnik

**01.0001 ABS Steigleiter**
Steigleiter bis 3 m Steighöhe
Steigleiter bis 3 m Steighöhe:
ABS Steigleiter aus Aluminium, oder gleichwertig Steighöhe: ……… m Ausführung gemäß den Vorgaben der  DIN 18799-1:2019-06, DIN 18799-3:2021-02, DIN EN ISO 14122-4:2016-10
-  Sprossen: 30x30 mm, tritt- und rutschsicher -  Sprossenabstand: 280 mm; Breite: 490 mm -  Schnelle Montage durch Baukastensystem
……… m Steigleiter ……… Stück Steigleiterteile, 1,96 m, 7 Sprossen, Aluminium ……… Stück Steigleiterteile, 2,80 m, 10 Sprossen, Aluminium ……… Stück Steigleiterteile, 3,64 m, 13 Sprossen, Aluminium ……… Stück Leiterkappen, Kunststoff ……… Stück Leiterverbinder, Kunststoff ……… Stück Ausstiegsholmbügel, mit Handlauf und Knieleiste, Aluminium ……… Stück Ausstiegstritt ……… mm, Stahl verzinkt ……… Stück Bodenbefestigung, Stahl verzinkt ……… Stück Wandhalter …….. mm, Stahl verzinkt, starr oder verstellbar ……… Stück Durchgangssperre mit Handlauf und Knieleiste, Aluminium ……… Stück Steigleiter-Zugangssicherungsplatte, abschließbar (Schloß bauseits), Aluminium ……… Stück Systemschild ……… Stück ABS Guard OnTop Weight Zugangsset, beidseitiges Schutzgeländer am Steigleiterausstieg, inkl.  Befestigungsset und Betongewichten, ohne Beschädigung der Dachhaut
 Montage und Dokumentation gem. gesonderter Position ..........
 Alternativ Ausstieg:
ABS Attikaüberstieg oder gleichwertig zum sicheren Überstieg der Attika und Abstieg auf die Dachfläche Befestigung direkt an der Steigleiter Rutschsicherheit durch Gitterrost (Rutschhemmungsklasse R11) Beidseitiges Geländer mit Handlauf und Knieleiste Material: Stahl verzinkt Auf der Dachseite halt durch Ballastgewicht, keine Durchdringungen
 ……… Stück Attikaüberstieg, l: ……… (500 / 750 / 1.000 / 1.200) mm,  ……… Stück Ballastgewichtset für Attikaüberstieg
 Montage und Dokumentation gem. gesonderter Position ..........
Lieferant:
ABS Safety GmbH Gewerbering 3 D-47623 Kevelaer E-Mail:  info@absturzsicherung.de Tel.: 0 28 32 / 972 81 - 0 Fax: 0 28 32 / 972 81 – 29
Steigleiter einzügig bis 10 m Steighöhe mit Rückenschutz
Steigleiter einzügig bis 10 m Steighöhe mit Rückenschutz:
ABS Steigleiter aus Aluminium, oder gleichwertig Steighöhe: ……… m Ausführung gemäß den Vorgaben der  DIN 18799-1:2019-06, DIN 18799-3:2021-02, DIN EN ISO 14122-4:2016-10
Sprossen: 30x30 mm, tritt- und rutschsicher Sprossenabstand: 280 mm; Breite: 490 mm Schnelle Montage durch Baukastensystem
……… m Steigleiter ……… Stück Steigleiterteile, 1,96 m, 7 Sprossen, Aluminium ……… Stück Steigleiterteile, 2,80 m, 10 Sprossen, Aluminium ……… Stück Steigleiterteile, 3,64 m, 13 Sprossen, Aluminium ……… Stück Leiterkappen, Kunststoff ……… Stück Leiterverbinder, Kunststoff ……… Stück Ausstiegsholmbügel, mit Handlauf und Knieleiste, Aluminium ……… Stück Ausstiegstritt ……… mm, Stahl verzinkt ……… Stück Bodenbefestigung, Stahl verzinkt ……… Stück Wandhalter …….. mm, Stahl verzinkt, starr oder verstellbar ……… Stück Rückenschutzbügel Überstieg, Aluminium ……… Stück Rückenschutzbügel, Aluminium ……… Stück Rückenschutzstreben, Länge: 3.084 mm, Aluminium ……… Stück Abdeckkappen für Rückenschutzstreben, Kunststoff ……… Stück Verbinder für Rückenschutzstreben, V2A ……… Stück Durchgangssperre mit Handlauf und Knieleiste, Aluminium ……… Stück Schwenkverschluss, abschließbar (Schloss bauseits), Aluminium ……… Stück Systemschild ……… Stück ABS Guard OnTop Weight Zugangsset, beidseitiges Schutzgeländer am Steigleiterausstieg, inkl.  Befestigungsset und Betongewichten, ohne Beschädigung der Dachhaut
Montage und Dokumentation gem. gesonderter Position ..........
 Alternativ Ausstieg:
ABS Attikaüberstieg oder gleichwertig zum sicheren Überstieg der Attika und Abstieg auf die Dachfläche Befestigung direkt an der Steigleiter Rutschsicherheit durch Gitterrost (Rutschhemmungsklasse R11) Beidseitiges Geländer mit Handlauf und Knieleiste Material: Stahl verzinkt Auf der Dachseite halt durch Ballastgewicht, keine Durchdringungen
……… Stück Attikaüberstieg, l: ……… (500 / 750 / 1.000 / 1.200) mm,  ……… Stück Ballastgewichtset für Attikaüberstieg
Montage und Dokumentation gem. gesonderter Position ..........
Lieferant:
ABS Safety GmbH Gewerbering 3 D-47623 Kevelaer E-Mail:  info@absturzsicherung.de Tel.: 0 28 32 / 972 81 - 0 Fax: 0 28 32 / 972 81 - 29
Steigleiter einzügig bis 10 m Steighöhe mit Rückenschutz, Notleiter
Steigleiter einzügig bis 10 m Steighöhe mit Rückenschutz, Notleiter
ABS Steigleiter aus Aluminium, oder gleichwertig Steighöhe: ……… m Ausführung gemäß den Vorgaben der  DIN 14094-1:2017-04
Sprossen: 30x30 mm, tritt- und rutschsicher Sprossenabstand: 280 mm; Breite: 490 mm Schnelle Montage durch Baukastensystem
……… m Steigleiter ……… Stück Steigleiterteile, 1,96 m, 7 Sprossen, Aluminium ……… Stück Steigleiterteile, 2,80 m, 10 Sprossen, Aluminium ……… Stück Steigleiterteile, 3,64 m, 13 Sprossen, Aluminium ……… Stück Leiterkappen, Kunststoff ……… Stück Leiterverbinder, Kunststoff ……… Stück Bodenbefestigung, Stahl verzinkt ……… Stück Wandhalter …….. mm, Stahl verzinkt, starr oder verstellbar ……… Stück Rückenschutzbügel, Aluminium ……… Stück Rückenschutzstreben, Länge: 3.084 mm, Aluminium ……… Stück Abdeckkappen für Rückenschutzstreben, Kunststoff ……… Stück Verbinder für Rückenschutzstreben, V2A ……… Stück Notabstiegsleiter, von oben auslösbar, Aluminium ……… Stück Systemschild
Montage und Dokumentation gem. gesonderter Position ..........
Lieferant:  ABS Safety GmbH Gewerbering 3 D-47623 Kevelaer E-Mail:  info@absturzsicherung.de Tel.: 0 28 32 / 972 81 - 0 Fax: 0 28 32 / 972 81 - 29
Steigleiter mehrzügig ab 10 m Steighöhe mit Rückenschutz
Steigleiter mehrzügig ab 10 m Steighöhe mit Rückenschutz:
ABS Steigleiter aus Aluminium, oder gleichwertig Steighöhe: ……… m, max. 10 m pro Leiterzug Ausführung gemäß den Vorgaben der  DIN 18799-1:2019-06, DIN 18799-3:2021-02
Sprossen: 30x30 mm, tritt- und rutschsicher Sprossenabstand: 280 mm; Breite: 490 mm Schnelle Montage durch Baukastensystem
……… m Steigleiter ……… Stück Steigleiterteile, 1,96 m, 7 Sprossen, Aluminium ……… Stück Steigleiterteile, 2,80 m, 10 Sprossen, Aluminium ……… Stück Steigleiterteile, 3,64 m, 13 Sprossen, Aluminium ……… Stück Leiterkappen, Kunststoff ……… Stück Leiterverbinder, Kunststoff ……… Stück Ausstiegsholmbügel, mit Handlauf und Knieleiste, Aluminium ……… Stück Ausstiegstritt ……… mm, Stahl verzinkt ……… Stück Bodenbefestigung, Stahl verzinkt ……… Stück Wandhalter …….. mm, Stahl verzinkt, starr oder verstellbar ……… Stück Rückenschutzbügel Überstieg, Aluminium ……… Stück Rückenschutzbügel, Aluminium ……… Stück Rückenschutzstreben, Länge: 3.084 mm, Aluminium ……… Stück Abdeckkappen für Rückenschutzstreben, Kunststoff ……… Stück Verbinder für Rückenschutzstreben, V2A ……… Stück Umstiegs-Einheit mit Ruhepodest, Stahl verzinkt / Aluminium ……… Stück Durchgangssperre mit Handlauf und Knieleiste, Aluminium ……… Stück Schwenkverschluss, abschließbar (Schloss bauseits), Aluminium ……… Stück Systemschild ……… Stück ABS Guard OnTop Weight Zugangsset, beidseitiges Schutzgeländer am Steigleiterausstieg, inkl.  Befestigungsset und Betongewichten, ohne Beschädigung der Dachhaut
Montage und Dokumentation gem. gesonderter Position ..........
 Alternativ Ausstieg:
ABS Attikaüberstieg oder gleichwertig zum sicheren Überstieg der Attika und Abstieg auf die Dachfläche Befestigung direkt an der Steigleiter Rutschsicherheit durch Gitterrost (Rutschhemmungsklasse R11) Beidseitiges Geländer mit Handlauf und Knieleiste Material: Stahl verzinkt Auf der Dachseite halt durch Ballastgewicht, keine Durchdringungen
……… Stück Attikaüberstieg, l: ……… (500 / 750 / 1.000 / 1.200) mm,  ……… Stück Ballastgewichtset für Attikaüberstieg
 Montage und Dokumentation gem. gesonderter Position ..........
Lieferant:
ABS Safety GmbH Gewerbering 3 D-47623 Kevelaer E-Mail:  info@absturzsicherung.de Tel.: 0 28 32 / 972 81 - 0 Fax: 0 28 32 / 972 81 - 29
Steigleiter mehrzügig ab 10 m Steighöhe mit Rückenschutz
Steigleiter mehrzügig ab 10 m Steighöhe mit Rückenschutz:
ABS Steigleiter aus Aluminium, oder gleichwertig Steighöhe: ……… m, max. 6 m pro Leiterzug Ausführung gemäß den Vorgaben der  DIN EN ISO 14122-4:2016-10
Sprossen: 30x30 mm, tritt- und rutschsicher Sprossenabstand: 280 mm; Breite: 490 mm Schnelle Montage durch Baukastensystem
……… m Steigleiter ……… Stück Steigleiterteile, 1,96 m, 7 Sprossen, Aluminium ……… Stück Steigleiterteile, 2,80 m, 10 Sprossen, Aluminium ……… Stück Steigleiterteile, 3,64 m, 13 Sprossen, Aluminium ……… Stück Leiterkappen, Kunststoff ……… Stück Leiterverbinder, Kunststoff ……… Stück Ausstiegsholmbügel, mit Handlauf und Knieleiste, Aluminium ……… Stück Ausstiegstritt ……… mm, Stahl verzinkt ……… Stück Bodenbefestigung, Stahl verzinkt ……… Stück Wandhalter …….. mm, Stahl verzinkt, starr oder verstellbar ……… Stück Rückenschutzbügel Überstieg, Aluminium ……… Stück Rückenschutzbügel, Aluminium ……… Stück Rückenschutzstreben, Länge: 3.084 mm, Aluminium ……… Stück Abdeckkappen für Rückenschutzstreben, Kunststoff ……… Stück Verbinder für Rückenschutzstreben, V2A ……… Stück Umstiegs-Einheit mit Ruhepodest, Stahl verzinkt / Aluminium ……… Stück Durchgangssperre mit Handlauf und Knieleiste, Aluminium ……… Stück Schwenkverschluss, abschließbar (Schloss bauseits), Aluminium ……… Stück Systemschild ……… Stück ABS Guard OnTop Weight Zugangsset, beidseitiges Schutzgeländer am Steigleiterausstieg, inkl.  Befestigungsset und Betongewichten, ohne Beschädigung der Dachhaut
Montage und Dokumentation gem. gesonderter Position ..........
 Alternativ Ausstieg:
ABS Attikaüberstieg oder gleichwertig zum sicheren Überstieg der Attika und Abstieg auf die Dachfläche Befestigung direkt an der Steigleiter Rutschsicherheit durch Gitterrost (Rutschhemmungsklasse R11) Beidseitiges Geländer mit Handlauf und Knieleiste Material: Stahl verzinkt Auf der Dachseite halt durch Ballastgewicht, keine Durchdringungen
……… Stück Attikaüberstieg, l: ……… (500 / 750 / 1.000 / 1.200) mm,  ……… Stück Ballastgewichtset für Attikaüberstieg
 Montage und Dokumentation gem. gesonderter Position ..........
Lieferant:
ABS Safety GmbH Gewerbering 3 D-47623 Kevelaer E-Mail:  info@absturzsicherung.de Tel.: 0 28 32 / 972 81 - 0 Fax: 0 28 32 / 972 81 - 29
 Steigleiter mehrzügig ab 10 m Steighöhe mit Rückenschutz, Notleiter
Steigleiter mehrzügig ab 10 m Steighöhe mit Rückenschutz, Notleiter
ABS Steigleiter aus Aluminium, oder gleichwertig Steighöhe: ……… m, max. 6 m pro Leiterzug Ausführung gemäß den Vorgaben der  DIN 14094-1:2017-04
Sprossen: 30x30 mm, tritt- und rutschsicher Sprossenabstand: 280 mm; Breite: 490 mm Schnelle Montage durch Baukastensystem
……… m Steigleiter ……… Stück Steigleiterteile, 1,96 m, 7 Sprossen, Aluminium ……… Stück Steigleiterteile, 2,80 m, 10 Sprossen, Aluminium ……… Stück Steigleiterteile, 3,64 m, 13 Sprossen, Aluminium ……… Stück Leiterkappen, Kunststoff ……… Stück Leiterverbinder, Kunststoff ……… Stück Bodenbefestigung, Stahl verzinkt ……… Stück Wandhalter …….. mm, Stahl verzinkt, starr oder verstellbar ……… Stück Rückenschutzbügel, Aluminium ……… Stück Rückenschutzstreben, Länge: 3.084 mm, Aluminium ……… Stück Abdeckkappen für Rückenschutzstreben, Kunststoff ……… Stück Verbinder für Rückenschutzstreben, V2A ……… Stück Umstiegs-Einheit mit Ruhepodest, Stahl verzinkt / Aluminium ……… Stück Notabstiegsleiter, von oben auslösbar, Aluminium ……… Stück Systemschild
Montage und Dokumentation gem. gesonderter Position ..........
Lieferant:  ABS Safety GmbH Gewerbering 3 D-47623 Kevelaer E-Mail:  info@absturzsicherung.de Tel.: 0 28 32 / 972 81 – 0 Fax: 0 28 32 / 972 81 - 29
Steigschutzschiene
Steigschutzschiene
Steigschutzschiene, oder gleichwertig Steighöhe: ……… m Ausführung gemäß den Vorgaben der  DIN 18799-1:2019-06, DIN 18799-3:2021-02, DIN EN ISO 14122-4:2016-10, DIN EN 353-1:2018-03
Steigschutzschiene -  Geprüft nach DIN EN 353-1:2018 -  inkl. Befestigungsmaterial
 ……… m Steigschutzschiene, Stahl verzinkt ……… Stück Befestigungsschelle inkl. Befestigungsmittel, für Steigschutzschiene, C-Profil, 30 mm, Stahl verzinkt ……… Stück Geteilter 2-Loch Verbinder für C-Profil, inkl. Befestigungsmittel, Stahl verzinkt ……… Stück Verstärkungsholm, inkl. Befestigungsmittel, Stahl verzinkt ……… Stück Drehweiche, inkl. Befestigungsmittel ……… Stück Ruhepodest, klappbar, inkl. Befestigungsmittel, Stahl verzinkt ……… Stück feste Steigsperre, inkl. Befestigungsmittel, Stahl verzinkt ……… Stück lösbare Steigsperre, inkl. Befestigungsmittel, Edelstahl V2A ……… Stück Einschubsicherung für Steigleiter, inkl. Befestigungsmittel, Stahl verzinkt
……… Stück mitlaufendes Auffanggerät ……… Stück Kennzeichnungsaufkleber
Die Unterkonstruktion zur Aufnahme der eingeleiteten Kräfte ist bauseits zu prüfen.
Montage und Dokumentation gem. gesonderter Position ..........
Lieferant:
ABS Safety GmbH Gewerbering 3 D-47623 Kevelaer E-Mail:  info@absturzsicherung.de Tel.: 0 28 32 / 972 81 - 0 Fax: 0 28 32 / 972 81 - 29
Steigleiter Wandhalter Unterkonstruktion
Optional: Wandhalter Unterkonstruktion:
ABS Steigleiter Wandhalter Unterkonstruktion, oder gleichwertig
Ausführung gemäß den Vorgaben der  DIN 18799-1:2019-06, DIN 18799-3:2021-02, DIN EN ISO 14122-4:2016-10, DIN 14094-1:2017-04
ABS Steigleiter Wandhalter Unterkonstruktion -  Zur Überbrückung bei WDVS (Wärmedämm-Verbundsystem) -  Überbrückung bis zu 420 mm möglich -  Befestigung direkt an der Unterkonstruktion -  Material: Edelstahl V2A
……… Stück Wandhalter Unterkonstruktion, l: ……… mm, Edelstahl V2A
Montage und Dokumentation gem. gesonderter Position ..........
Lieferant:
ABS Safety GmbH Gewerbering 3 D-47623 Kevelaer E-Mail:  info@absturzsicherung.de Tel.: 0 28 32 / 972 81 - 0 Fax: 0 28 32 / 972 81 - 29
Steigleiter Podeste
Optional: Grundpodest:  ABS Steigleiter Grundpodest Aluminium, oder gleichwertig
Ausführung gemäß den Vorgaben der  DIN 18799-1:2019-06, DIN 18799-3:2021-02, DIN EN ISO 14122-4:2016-10, DIN 14094-1:2017-04
ABS Steigleiter Grundpodest -  zum sicheren Ausstieg aus dem Steiglauf -  Befestigung direkt an der Unterkonstruktion -  Rutschsicherheit durch Gitterrost (Rutschhemmungsklasse R13) -  zweiseitiges Geländer mit Handlauf, Knie- und Fußleiste -  Material: Aluminium
……… Stück Grundpodest, 800 x 800 mm, Aluminium ……… Stück Systemschild liefern und fachgerecht gemäß ABS Montageanleitung montieren.
Montage und Dokumentation gem. gesonderter Position ..........
Erweiterungspodest: ABS Steigleiter Erweiterungspodest Aluminium, oder gleichwertig
ABS Steigleiter Erweiterungspodest -  zum sicheren Ausstieg aus dem Steiglauf -  Befestigung direkt an der Unterkonstruktion -  Rutschsicherheit durch Gitterrost (Rutschhemmungsklasse R13) -  einseitiges Geländer mit Handlauf, Knie- und Fußleiste -  Material: Aluminium
……… Stück Erweiterungspodest, 800 x 800 mm, Aluminium ……… Stück Systemschild liefern und fachgerecht gemäß ABS Montageanleitung montieren.
Montage und Dokumentation gem. gesonderter Position ..........
Lieferant:  ABS Safety GmbH Gewerbering 3 D-47623 Kevelaer E-Mail:  info@absturzsicherung.de Tel.: 0 28 32 / 972 81 - 0 Fax: 0 28 32 / 972 81 - 29
Menge: 1,000 Stk

USt %: 19,00
